# Wilkhahn - Ausschreibungstexte
Leistungsbeschreibung (GAEB 90, DA81)
Währung: EUR

## Wilkhahn - Ausschreibungstexte

### 1 Wilkhahn - Programm 30 Graph

#### 1.1 Wilkhahn - Programm 30 Graph

**1.1.10 Wilkhahn - Programm 30 Graph Konferenzsessel**
Fabrikat: Wilkhahn
Modell: Graph Konferenzsessel
Design: jehs + laub

Modelle:
301/5  Mittelhoher Rücken
301/5  Mittelhoher Rücken mit Tellergleitern
301/5  Mittelhoher Rücken mit Rollen

Modelle:
302/5  Hoher Rücken
302/5  Hoher Rücken mit Tellergleitern
302/5  Hoher Rücken mit Rollen

Normen / Gütezeichen:
DIN EN 13761
DIN EN 1728
GS Norm (Geprüfte Sicherheit)
ANSI/BIFMA X5.1

Maße Stuhl:
Sitzhöhe: 43 cm (Standard), 44 cm (mit Tellergleitern),
45 cm (mit Rollen)
Gesamthöhe (Modell 301/5): 102 cm (Standard), 103 cm
(mit Tellergleitern), 104 cm (mit Rollen)
Gesamthöhe (Modell 302/5): 125 cm (Standard), 126 cm
(mit Tellergleitern), 127 cm (mit Rollen)
Breite: 62 cm
Tiefe: 64 cm
Die Sitzhöhe ist mit DIN-Prüfgeräten unter Belastung
ermittelt
Gesamthöhe, Breite und Tiefe entsprechen den
Mindestkonturmaßen

Gewicht:
ab 17,1 kg bis 17,9 kg (abhängig von Modell und
Ausführung ohne Verpackung)

Funktion:
Formal markanter Konferenzsessel
Drehbar gelagert
Dreidimensional federndes Prinzip durch Drei-Punkt-
Auflage mit rückwärtiger Federstrebe
Hoher, federnder und seitlich elastischer Sitzkomfort
Aufwendige Polstertechnik
Armlehnen als filigrane Verbinder von Sitz- und Rücken

Gestell:
Vierarmiges Fußkreuz Durchmesser 755 mm aus
Aluminiumdruckguss beschichtet (signalweiß oder
schwarz)
Optional: Fußkreuz poliert
Optional: Fußkreuz glanzverchromt
Standardausführung: schwarze Universalgleiter aus
Kunststoff für alle Bodenvarianten
Optional: Tellergleiter mattverchromt mit vergrößerter
Aufstandsfläche für empfindliche Bodenbeläge bei
Ausführung Fußkreuz poliert
Optional: Tellergleiter glanzverchromt mit vergrößerter
Aufstandsfläche für empfindliche Bodenbeläge bei
Ausführung Fußkreuz glanzverchromt
Gleitereinsatz: schwarzes Polyamid für Teppichböden
Gleitereinsatz: weiches TPU für harte Böden (z. B.
Stein)
Gleitereinsatz: Filz für Holzböden (z. B. Parkett)
Optional: Rollen gemäß  DIN EN 1335 und der ANSI BIFMA
X5.1 für Konferenzsessel. Doppellenkrollen,
lastabhängig gebremst, aus schwarzem Polyamid nach DIN
EN 12529, mit schwarzem Laufbelag aus Polyurethan,
universell für harte und weiche Böden einsetzbar
Rollenausführung: Schwarzes Kunststoffgehäuse der
Rollen mit verchromtem Ring bei Ausführung Fußkreuz
beschichtet oder glanzverchromt
Rollenausführung: Schwarzes Kunststoffgehäuse der
Rollen mit mattverchromtem Ring bei Ausführung Fußkreuz
poliert
Drehbare Säule mit Ypsilon-Sitzträger aus
Aluminiumdruckguss, Oberfläche analog zur
Gestellausführung
Dauerelastische Verbindungselemente aus Gummi / Metall
Federnde Strebe aus hochwertigem schwarzem Federstahl
Optional: Rückstellautomatik (nur bei Ausführung
Standard - oder Tellergleiter)

Sitz- und Rücken:
Sitz und Rücken verbunden über die Armlehnen
Sitz- und Rückenrahmen aus Metall
Rahmen mit Wellenfedern bespannt
Zusätzliche Polsterwatteauflage
Komplett mit Polyurethan umschäumt
Sitz- und Rückenpolster materialgleich bezogen mit
Stoffbezug aus Wilkhahn Stoffkollektion
Optional: Lederbezug aus Wilkhahn Lederkollektion
Optional: Stoff- oder Lederbezug nach Kundenwunsch,
ggf. Materialeignungsprüfung durch Wilkhahn

Polster:
Alle eingesetzten Polsterschäume sind FCKW-frei

Versandart:
Modell komplett montiert im Karton
Maße Verpackung:
301/5 Mittelhoher Rücken: 710 x 710 x 1070 mm
302/5 Hoher Rücken: 710 x 710 x 1300 mm

Armlehnen:
Armlehnen als Verbinder von Sitz und Rücken, Oberfläche
analog zur Gestellausführung
Armlehnen aus Aluminiumdruckguss beschichtet
(signalweiß oder schwarz)
Optional: Armlehnen poliert
Optional: Armlehnen glanzverchromt

Umwelt Produkt Information:
Materialeinsatz ca: Aluminium 35 %, Stahl 40 %,
Kunststoffe 10 %, Sonstiges 15 %
Rücknahme, Demontage und Recycling:
Alle Bauteile des Graph Konferenzsessel sind
zerstörungsfrei zu demontieren. Um eine sortenreine
Werkstoffsortierung zu gewährleisten, sind alle
Bauteile über 150 g Gewicht mit einer
Materialkennzeichnung versehen. Es findet kein Einsatz
von Materialschutzmitteln und halogenorganischen
Verbindungen statt, die ein späteres Recycling
verhindern. Insgesamt können 91 Prozent des Stuhls dem
Recycling zugeführt werden.
Weitere Informationen unter
http://www.wilkhahn.de/gruen.
LEED (Leadership in Energy & Environmental Design):
Informationen auf Anfrage erhältlich

Zertifizierungen und Awards:
UN Global Compact
ISO 9001
ISO 14001
EMAS
GREENGUARDTM (zertifizierte Ausführung auf Anfrage
lieferbar)
AFRDI Green Tick Product Certification Standard 150,
Level  A  Platinum
AFRDI Blue Tick Product Certification nach AS/NZS 4438
 Level 6

Internationale Designauszeichnungen:
2012: Mixology Award 2012, Product of the Year
2012:"reddot" design award, Winner 2012
2012: iF product design award 2012
2012: Designpreis der Bundesrepublik Deutschland 2012,
Nominiert
2012: Innovationspreis Architektur + Office
2013: German Design Award 2013
2013: Australian International Design Award + Korean
Good Design

Technische Änderungen der gemachten Angaben sind
Wilkhahn vorbehalten
Revisionstand September 2014
Einheit: St
