# Wilkhahn - Ausschreibungstexte
Leistungsbeschreibung (GAEB 90, DA81)
Währung: EUR

## Wilkhahn - Ausschreibungstexte

### 1 Wilkhahn - Programm 180 Neos Drehstuhl

#### 1.1 Wilkhahn - Programm 180 Neos Drehstuhl

**1.1.10 Wilkhahn - Programm 180 Neos Drehstuhl**
Fabrikat: Wilkhahn
Modell: Neos Drehstuhl
Design: wiege

Modelle:
181/71 Mittelhoher Rücken, mit Sitz- und Rückenpolster
181/6  Mittelhoher Rücken, mit Sitzpolster und
transparentem Rücken

Normen / Gütezeichen:
DIN EN 16139
DIN EN 13761
ANSI/BIFMA X 5.1 (außer Modell 181/6)
DIN EN 1335 Klassen A oder B (abhängig von Ausstattung)
Ergonomie geprüft (LGA Nürnberg)
Optional: NPR 1813

Maße Stuhl:
Sitzhöhe: 40-52 cm stufenlos verstellbar
Gesamthöhe: 98-110 cm
Breite: 66 cm
Tiefe: 64 cm
Die Sitzhöhe ist mit DIN-Prüfgeräten unter Belastung
ermittelt
Gesamthöhe, Breit und Tiefe entsprechen den
Mindestkonturmaßen

Gewicht:
17,5 kg (abhängig von Modell und Ausführung ohne
Verpackung)

Verpackungsdaten:
Kartonmaße für einen Stuhl in cm (L x B x H): 74 x 74 x
109
Volumen in m³: 0,60

Funktion:
Drehstuhl mit Synchronautomatik. Sitz- und
Rückenneigung passen sich jeder Sitzhaltung des
Benutzers selbsttätig an. Beim Zurücklehnen nimmt die
stützende Federkraft proportional zu. Federhärte per
Kurbel stufenlos durch Benutzer einstellbar.
Rückenlehnenneigung per Tastendruck in 4 Positionen
arretierbar. Stufenlose Sitzhöheneinstellung durch
Gasdruckfeder nach DIN 4550.

Mechanik:
Druckfedermechanik mit Schwenkplatten und gleitendem
Sitzträger für stufenlosen Öffnunungswinkel von 95° -
123°, Sitz und Rücken bewegen sich in der Rückneigung
im Verhältnis 1:1,7. Über eine spezielle Druckfeder mit
linearer Kennung für die Vorspannung wird ein
Einstellbereich von 40-120 kg Körpergewicht erzielt.
Die Einstellung erfolgt stufenlos durch eine
integrierte Kurbel.

Gestell:
Fünfarmiges Fußkreuz aus glasfaserverstärktem Polyamid
schwarz-grau durchgefärbt.
Optional: Fußkreuz aus Aluminiumdruckguss poliert,
hochglanzpoliert oder ganzverchromt.
Mechanikgehäuse aus Aluminiumdruckguss, Abdeckung aus
Polypropylen, schwarz-grau durchgefärbt. Sitzträger aus
glasfaserverstärktem Polyamid, schwarz-grau
durchgefärbt.
Lastabhängig gebremste Doppelrollen nach DIN EN 12529
als Standardausführung für Teppichboden.
Optional: Rollen mit grauem Laufbelag aus Polyurethan
für harte Böden
Optional: Rollen elektrisch leitfähig (in Verbindung
mit Aluminiumgestell)

Sitz:
Elastisch ausgeformte, austauschbare Sitzschale aus
Polypropylen schwarz-grau durchgefärbt.
Polster: Austauschbares Polyurethan-Formschaumteil mit
integrierter Beckenstütze, bezogen mit Stoffbezug aus
Wilkhahn Stoffkollektion oder Lederbezug (Leder 74) aus
Wilkhahn Lederkollektion. Sitzvorderkante zur
Druckentlastung der Oberschenkel weich gerundet.
Sitztiefeneinstellung: Individuell einstellbare Tiefe
der Sitzfläche von 385 mm bis 435 mm. Der Sitz wird
dabei so geführt, dass sich der Winkel der Beckenstütze
der Position der Sitzschale automatisch anpasst.
Optional: Sitzschale weiß durchgefärbt.
Optional: Stoff- oder Lederbezug nach Kundenwunsch,
ggf. Materialeignungsprüfung durch Wilkhahn

Rücken:
Modell 181/71:
Rückenlehnenschale aus Polyamid mit
Rückenschalenabdeckung aus Polypropylen, schwarzgrau
durchgefärbt.
Polster: Austauschbares Polyurethan-Formschaumteil,
bezogen mit Stoffbezug aus Wilkhahn Stoffkollektion
oder Lederbezug (Leder 74) aus Wilkhahn
Lederkollektion.
Optional: Stoff- oder Lederbezug nach Kundenwunsch,
ggf. Materialeignungsprüfung durch Wilkhahn
Modell 181/6:
Rückenrahmen aus glasfaserverstärktem Polyamid,
schwarzgrau. Bespannt mit transparentem, schwarzgrauem
Hochleistungsgewebe aus Polyester. Untere
Rückenrahmenabdeckung aus Polypropylen, schwarzgrau.
Optional: Rückenschale weiß durchgefärbt.
Optional: Polyestergewebe in der Farbe Hellgrau oder
Weiß.
Optional: Höheneinstellbare Lordosestütze aus Polyamid,
schwarzgrau durchgefärbt, mit aufgesetztem
Integralschaum.

Polster:
Alle eingesetzten Polsterschäume sind FCKW-frei

Armlehnen:
Dreidimensionale Armlehnen aus glasfaserverstärktem,
schwarzgrau durchgefärbtem Polyamid mit schwarzgrauer
Polyurethan-Auflage. In der Höhe um 100 mm, in der
Tiefe um 50 mm einstellbar, bis 15° nach innen und
außen schwenkbar.
Armauflagen Abmessungen: Breite: 90 mm, Tiefe:  220 mm
Optional: 3-D-Armlehnen weiß durchgefärbt (Armauflage
immer schwarzgrau)
Optional: Ohne Armlehnen

Umwelt Produkt Information:
Materialeinsatz ca.: Aluminium 22,3%, Stahl 20,0 %,
Kunststoffe 57,7 %.
Der Drehstuhl besteht zu mind. 38 % aus
Recyclingmaterial (Aluminium/Stahl).
Rücknahme, Demontage und Recycling:
Alle Bauteile des Neos Drehstuhls sind zerstörungsfrei
zu demontieren. Um eine sortenreine Werkstoffsortierung
zu gewährleisten, sind alle Bauteile über 150 g Gewicht
mit einer Materialkennzeichnung versehen. Es findet
kein Einsatz von Materialschutzmitteln und
halogenorganischen Verbindungen statt, die ein späteres
Recycling verhindern. Insgesamt können 58% des Stuhls
dem Recycling zugeführt werden.
Weitere Informationen unter
http://www.wilkhahn.de/gruen.
Analog zu den Anforderungen von LEED kann die folgende
Punktzahl erreicht werden:
LEED CI 5  7
LEED NC 5
LEED EB 7

Zertifizierungen und Awards:
UN Global Compact
ISO 9001
ISO 14001
EMAS
GREENGUARDTM
AFRDI Green Tick
AFRDI Blue Tick

Internationale Designauszeichnungen:
2005: iF product design award, Hannover

Technische Änderungen der gemachten Angaben sind
Wilkhahn vorbehalten
Revisionstand Dezember 2015
