# Wilkhahn - Ausschreibungstexte
Leistungsbeschreibung (GAEB 90, DA81)
Währung: EUR

## Wilkhahn - Ausschreibungstexte

### 1 Wilkhahn - Programm 180 Neos Freischwinger

#### 1.1 Wilkhahn - Programm 180 Neos Freischwinger

**1.1.10 Wilkhahn - Programm 180 Neos Freischwinger**
Fabrikat: Wilkhahn
Modell: Neos Freischwinger
Design: wiege

Modelle:
183/3 Normal hoher Rücken (stapelbar)
183/5 Normal hoher Rücken, Management Ausführung (nicht
stapelbar)

Normen / Gütezeichen:
DIN EN 13761
DIN EN 16139-L1

Maße Stuhl:
Sitzhöhe: 43 cm
Gesamthöhe: 80 cm
Breite: 55 cm (Modell 183/3), 58 cm (Modell 183/5)
Tiefe: 60 cm
Die Sitzhöhe ist mit DIN-Prüfgeräten unter Belastung
ermittelt
Gesamthöhe, Breit und Tiefe entsprechen den
Mindestkonturmaßen

Gewicht:
183/3 Normal hoher Rücken 10 kg (abhängig von
Ausführung ohne Verpackung)
183/5 Normal hoher Rücken, Management Ausführung: 11 kg
(abhängig von Ausführung ohne Verpackung)

Verpackungsdaten:
Kartonmaße für einen Stuhl in cm (L x B x H): 74 x 74 x
87
Volumen in m³: 0,48

Funktion:
Schlichter, formal zu dem Neos Drehstuhl abgestimmter
Freischwinger
Besucher-, Besprechungs-, Konferenz und Seminarstuhl
mit flexibler, einteiliger Sitzschale, integriertem
Stapelschutz und Griffbügel an der Rückenlehne.
Stapelbar bis zu fünf Stück freistehend, auf
Transportwagen bis zu acht Stück (Modelle 183/3 in
Leder und 183/5 nicht stapelbar).

Gestell:
Gestell aus glanzverchromtem Stahlrundrohr Durchmesser
22 mm, 3mm stark
Rückenbügel aus Zinkdruckguss, glanzverchromt
Standardausführung: Kippschutz aus schwarzgrauem
Polyamid für Teppichböden
Optional: Polyamid Gleiter, schwarzgrau, für weiche
Böden
Optional: Polyurethan Gleiter, schwarzgrau, für harte
Böden
Optional: Polyurethan Gleiter mit zusätzlichem
Filzeinsatz (für kratzempfindliche Holz- oder
Steinböden)

Sitz und Rücken:
Modell 183/3:
Einteilige Sitz- und Rückenschale aus elastischem
Polypropylen, schwarzgrau. Sitzpolster unsichtbar
verschraubt und austauschbar, bestehend aus
Sitzaufdopplung und Polyurethan-Formschaumteil, bezogen
mit Stoffbezug aus Wilkhahn Stoffkollektion oder
Lederbezug (Leder 74, dann nicht stapelbar) aus
Wilkhahn Lederkollektion
Optional: Sitz- und Rückenschale weiß durchgefärbt
Optional: Rückenpolster analog dem Sitzpolster,
austauschbar
Optional: Stoff- oder Lederbezug nach Kundenwunsch,
ggf. Materialeignungsprüfung durch Wilkhahn

Modell 183/5:
Einteilige Sitz- und Rückenschale aus elastischem
Polypropylen, schwarzgrau durchgefärbt.
Sitz- und Rückenpolster unsichtbar verschraubt und
austauschbar, bestehend aus Sitz/Rückenaufdopplung und
Polyurethan-Formschaumteil mit Schafwollvlies und
seitlichen Polsterböden, bezogen mit Lederbezug 74 aus
Wilkhahn Lederkollektion.
Optional: Sitz- und Rückenschale rückseitig
lederbezogen.
Optional: Stoff- oder Lederbezug nach Kundenwunsch,
ggf. Materialeignungsprüfung durch Wilkhahn

Polster:
Alle eingesetzten Polsterschäume sind FCKW-frei

Armlehnen:
Modell 183/3:
PVC-freie, schlauchförmige Armauflage aus schwarzgrauem
thermoplastischem Elastomer.
Modell 183/5:
Aufgesetzte Armauflage, gepolstert und lederbezogen mit
abgesteppter Naht
Optional: Massivholzarmauflage. Eiche, Ahorn oder
Nussbaum, natur lackiert.

Umwelt Produkt Information:
Materialeinsatz: Kunststoff: 38%, Stahl 48%, Zink 12%
Rücknahme, Demontage und Recycling:
Alle Bauteile des Neos Besprechungs- /Besucherstuhl
sind zerstörungsfrei zu demontieren.
Um eine sortenreine Werkstoffsortierung zu
gewährleisten, sind alle Bauteile über 150 g Gewicht
mit einer Materialkennzeichnung versehen. Es findet
kein Einsatz von Materialschutzmitteln und
halogenorganischen Verbindungen statt, die ein späteres
Recycling verhindern. Insgesamt können 89 Prozent des
Stuhls dem Recycling zugeführt werden.
Weitere Informationen unter
http://www.wilkhahn.de/gruen.
Analog zu den Anforderungen von LEED kann die folgende
Punktzahl erreicht werden:
LEED CI 5  7
LEED NC 5
LEED EB 7

Zubehör:
Für Freischwinger Modell 183/3:
Transportwagen Modell 183 für 8 stapelbare
Freischwinger

Zertifizierungen und Awards Neos Produktfamilie
(abhängig vom Modell):
UN Global Compact
ISO 9001
ISO 14001
EMAS
GREENGUARDTM
AFRDI Green Tick Product Certification Standard 150,
Level  A  Platinum

Internationale Designauszeichnungen:
2005: iF product design award, Hannover

Technische Änderungen der gemachten Angaben sind
Wilkhahn vorbehalten
Revisionstand Dezember 2015
