# Wilkhahn - Tenders
Leistungsbeschreibung (GAEB 90, DA81)
Währung: EUR

## Wilkhahn - Ausschreibungstexte

### 1 Wilkhahn - Programm 614 Timetable Shift

#### 1.1 Wilkhahn - Programm 614 Timetable Shift

**1.1.10 Wilkhahn - Programm 614 Timetable Shift _ Klapptisch**
Fabrikat: Wilkhahn
Modell: Timetable Shift Klapptisch, versetzt staffelbar
Design: Andreas Störiko

Modell:
614 Timetable Shift

Normen:
DIN EN 527
DIN-Fachbericht 147
GS Norm (Geprüfte Sicherheit)
ANSI/BIFMA X5.5

Maße Tisch:
Höhe Oberkante Tischplatte: 73 cm
Tiefe x Breite: 80 x 160 cm, 90 x 150 cm, 90 x 180 cm,
90 x 210 cm, 100 x 160 cm, 100 x 180 cm, 100 x 200 cm,
105 x 210 cm
Tonnenförmig: Tiefe außen / Tiefe innen x Breite:
80/100 x 180 cm, 80/105 x 210 cm

Gewicht:
bei Größe 80 x 160 cm: ca. 40,2 kg (abhängig von Modell
und Ausführung ohne Verpackung)

Funktion:
Mobiles Tischprogramm mit in der Längsachse vertikal
schwenkbaren Tischplatten zum variablen Einsatz in
Konferenz-, Vortrags- und Besprechungsräumen, sowie in
Mehrzweckräumen und Arbeitsplätzen
Staffelbar bei hochgeschwenkter Platte, mit Arretierung
und seitlichem Versatz beim Staffeln, Staffelmaß: ca.
20 cm pro Tisch (Staffelmaß: Lichter Abstand zwischen
den Tischplatten plus eine Tischplattenstärke)

Gestell:
Fuß aus Aluminiumdruckguss, beschichtet (schwarz oder
silber seidenmatt)
Optional: poliert oder glanzverchromt
Standrohre aus Aluminiumprofil beschichtet (schwarz
oder silber seidenmatt)
Optional: natur eloxiert (bei Fuß poliert)
Optional: glanzverchromt (bei Fuß glanzverchromt)
Tischzarge aus Aluminiumprofil mit integrierter
Kabelwanne, je nach Fußausführung beschichtet (schwarz
oder silber seidenmatt)
Plattenträger aus Stahlprofil, beschichtet (schwarz
oder silber seidenmatt)
Griffstange aus Stahlrundrohr, je nach Fußausführung
beschichtet (schwarz oder silber seidenmatt)
Feststellbare, höheneinstellbare Lenkrollen aus
Polyamid

Tischplatte:
Holzwerkspanplatte Güteklasse E1
Holzkante umlaufend, Form wahlweise ballig oder gerade,
mit integriertem Stoßprofil aus schwarzem Elastomer
Kantenprofile:

Oberfläche Tischplatte:
Plattengruppe 1  Schichtstoff:
Plattenstärke 26 mm
Schichtstoff nach Wilkhahn Farb- und Oberflächenmuster
mit Holzkante, natur geölt

Plattengruppe 2  Furnier:
Plattenstärke 26 mm
Variante 1:
Buche-, Eiche-, oder Eschefurnier nach Wilkhahn-
Farbtonmuster mit Holzkante, weitestgehend farbgleich
mit dem Furnier
Variante 2:
Ahorn-, Nussbaum- oder Ulmefurnier sowie Wilkhahn
Furnier Mocca nach Wilkhahn-Farbtonmuster mit
Holzkante, weitestgehend farbgleich mit dem Furnier
Furnierausführung:
Die Furniere werden im Standard als geschobene
Furnierblätter verarbeitet
Wuchsmerkmale in definierten Grenzen zulässig
Klarlack versiegelte Oberflächen:
Offenporig: Eiche-, Esche-, Nussbaum- und Ulmefurnier
sowie Wilkhahn Furnier Mocca
Geschlossenporig: Ahorn-, Buchefurnier

Plattengruppe 3  Linoleum:
Plattenstärke 27 mm
Linoleum nach Wilkhahn-Farbtonmuster, mit
Buchenschichtholzumleimer, natur geölt

Optional: Sonderanfertigungen nach Absprache möglich.
Formen, Maße, Oberflächen und Kanten nach
Machbarkeitsprüfung
Sonderausführungen auf Kundenwunsch auf Anfrage und
nach technischer Klärung durch Wilkhahn

Umwelt Produkt Information:
Materialeinsatz bei Größe 80 x 160 cm: Holz 56,4 %,
Stahl 10,5 %, Aluminium 16,5 %, Andere Metalle 11,7 %,
Kunststoffe 4,9 %
Rücknahme, Demontage und Recycling:
Alle Bauteile der Timetable Serie sind zerstörungsfrei
zu demontieren.
Um eine sortenreine Werkstoffsortierung zu
gewährleisten, sind alle Bauteile über 150 g Gewicht
mit einer Materialkennzeichnung versehen. Es findet
kein Einsatz von Materialschutzmitteln und
halogenorganischen Verbindungen statt, die ein späteres
Recycling verhindern. Insgesamt können ca. 94 Prozent
des Tischs dem Recycling zugeführt werden.
Weitere Informationen unter
http://www.wilkhahn.de/gruen.

Zubehör:
Optional: Sichtblenden mit Aluminium-Rahmen: silber
seidenmatt beschichtet, bespannt mit transparentem
Gewebe in der Farbe Anthrazit, Griffe aus Polyamid in
der Farbe Schwarz, Sichtblenden Länge 150 cm, 160 cm,
180 cm, 200 cm oder 210 cm
Optional: Tisch-Tisch-Verbinder (Modell 613): Zwei
drehbare, arretierbare Verkettungshaken aus schwarz
beschichtetem Stahlblech mit vier Sterngriffschrauben
Optional: Einbauklappe Basic: Gehäuse Aluminium natur
eloxiert Bürstenprofil, Rahmen auf Tischplatte
aufgesetzt, Maße Einbauklappe Basic: 300 x 120 mm
Optional: Einbauklappe mit Bürstenprofil: Klappe
beidseitig farb- und materialgleich und flächenbündig
mit der Tischoberfläche, Plattenausschnitt mit
umlaufendem Echtholz-Anleimer, weitestgehend farbgleich
mit der Tischplatte, um 180° öffnende Scharniere, Maße
Einbauklappe: 300 x 150 mm
Optional: Steckdosenleiste (Modell 708/1, 708/2, 708/4,
708/5) für den Einbau in die Zarge, 3-4 Steckfelder
wählbar aus verschiedenen Konfigurationen aus Strom-,
und/oder Daten, und/oder VGA, mit dazugehörigen Kabeln,
Zugentlastung, Einschubblechen und
Befestigungsmaterial, Kabelklammern aus schwarzem,
glasfaserverstärktem Polyamid zur Kabelführung am
Standrohr des Tischgestells
Optional: Integrierte Technikbox beidseitig mit 3
Steckfeldern (Modell 701/60) oder 4 Steckfeldern
(Modell 701/70), Gehäuse Aluminium natur eloxiert,
Seitenteile Kunststoff ähnlich RAL 9006, Steckfelder
Kunststoff schwarz, Rahmen aufgesetzt mit Drehmechanik,
anschlussfertig inklusive Kabel

Einbauten bei Ausführung in Plattengruppe 3 auf Anfrage

Zertifizierungen und Awards Timetable Produktfamilie
(abhängig vom Modell):
UN Global Compact
ISO 9001
ISO 14001
EMAS
GREENGUARDTM (Zertifizierung im Prozess)
LEED
Analog zu den Anforderungen von LEED kann die folgende
Punktzahl erreicht werden:
LEED CI 5  7
LEED NC 4
LEED EB 7

Internationale Designauszeichnungen Timetable
Produktfamilie:
2001: Roter Punkt für Hohe Designqualität 2001, Design
Center NRW
2001: Internationaler Designpreis Baden-Württemberg,
Design Center Stuttgart
2001: Design Preis Schweiz 2001
2002: iF Product Design Award 2002, Hannover

Technische Änderungen der gemachten Angaben sind
Wilkhahn vorbehalten
Revisionstand September 2014
Einheit: St
