# Wilkhahn - Tenders
Specification (GAEB 90, DA81)
Currency: EUR

## Wilkhahn - Tenders

### 1 Wilkhahn - 230 range Aline

#### 1.1 Wilkhahn - 230 range Aline

**1.1.10 Wilkhahn - 230 range Aline _ visitor chair**
Make: Wilkhahn
Model: visitor chair
Design: Andreas Störiko

Models:
231/1 Aline with seat- and backrest covers, without
armrests
231/2 Aline with seat- and backrest covers, with
armrests

Chair dimensions:
Seating height: 45 cm
Total height: 80 cm
Width: 50 cm (without armrests), 59 cm (with armrests)
Depth: 57 cm

Weight:
6.5 kg (depending on the design, without packaging)

Packaging info:
Box sizes for a chair in cm (L x W x H): 74 x 74 x 87
Volume in m³: 0.48

Function:
Lightweight, transparent swivel-mounted visitor chair
for meetings, client-support areas and temporary office
spaces.

Frame:
Four-star base in die-cast aluminium, bright chrome
plated. With glides made of black polyamide for soft
floorings. Fixed height rotating column with contact
suppression feature, bright-chrome plated casing.
Optional: black polyurethane glides for hard flooring.
Optional: glides made of black polyurethane with extra
felt for flooring that easily scratches.

Seat and back:
Seat- and backrest frame made of very strong, glassfibre-reinforced polyamide, black, grey or white
through-dyed, covered with high-performance, coated
polyester fabric to colour-match the seat- and backrest
frame. Backrest frame without or with armrests in the
same material and colour.
Optional: when the seat- and backrest frame are black
through-dyed, two-colour cover in copper-black or
silver-black.
Optional: seat cushion, seat shell made of
polypropylene and seat cushion made of cut foam,
covered with fabric from the Wilkhahn fabric
collection.
Optional: seat cushion with stitched fluting on the
cover, seat shell made of polypropylene and seat
cushion made of cut foam, covered with fabric 47 from
the Wilkhahn fabric collection. Cushioning thickness 10
mm.
Optional: higher backrest (total height: 82 cm). In
model 231/2, the armrests are the same height as the
edge of the table.

Cushioning:
All foam used is CFC-free

Environmental product information:
Material used: plastics: 41%, steel 27%, aluminium 32%
Returns, disassembly and recycling:
All components in the Aline visitor chair are suitable
for non-destructive disassembly.
To ensure that materials can be sorted according to
type, all components weighing more than 150 g have been
labelled accordingly. No agents to protect materials
or organic halogen compounds are used which would
prevent subsequent recycling. A total of 91 per cent of
the chair can be recycled.
For more information see:
http://www.wilkhahn.com/green.
The following LEED rating is possible:
LEED CI 5  7
LEED NC 4
LEED EB 7

Certification and awards:
UN Global Compact
ISO 9001
ISO 14001
EMAS
GREENGUARDT

International design awards for the Aline product
family:
2005: Design Plus Award, German Design Council,
Material Vision, Frankfurt/Main
2006: Red Dot Product Design Award, Designzentrum
Nordrhein-Westfalen, Essen
2006: The best of the best, Focus Gold "Energy",
international design price Baden-Württemberg, Design
Centre Stuttgart
2007: iF product design award in Gold, Hanover

Wilkhahn reserves the right to make technical changes
to the information provided.
Revised December 2015
Quantity: 0.000 St
