# Wilkhahn - Tenders
Specification (GAEB 90, DA81)
Currency: EUR

## Wilkhahn - Tenders

### 1 Wilkhahn - 180 range Neos

#### 1.1 Wilkhahn - 180 range Neos

**1.1.10 Wilkhahn - 180 range Neos _ swivel chair**
Make: Wilkhahn
Model: Neos cantilever chair
Design: wiege

Models:
183/3 standard height backrest (stackable)
183/5 standard height backrest, Management type (not
stackable)

Standards / quality labels:
DIN EN 13761
DIN EN 16139-L1

Chair dimensions:
Seating height: 43 cm
Total height: 80 cm
Width: 55 cm (model 183/3), 58 cm (model 183/5)
Depth: 60 cm
The seating height is established under load with DIN
equipment
Total height, width and depth are the minimum
dimensions

Weight:
183/3 kg standard height backrest 10 kg (depending on
the model and design without packaging)
183/5 standard height backrest, Management type: 11 kg
(depending on the model and design without packaging)

Packaging:
Box sizes for a chair in cm (L x W x H): 74 x 74 x 87
74 x 74 x 87
Volume in m³: 0.48

Function:
Basic cantilever chair to match the Neos task chair
Visitor, meeting, conference and seminar chair with a
flexible, unitary seat shell, integrated stacking
buffer to protect the chairs and a rail on the
backrest. Up to five can be stacked free standing, up
to eight stacked on a four-wheeled trolley (models
183/3 in leather and 183/5 are not stackable).

Frame:
Frame made of bright chrome-plated steel tubing, 22 mm
in diameter, 3 mm thick
Rail on the backrest made of die-cast zinc, bright
chrome-plated
Standard design: Anti-tilt stopper made of black-grey
polyamide for carpets
Optional: Polyamide glides, black-grey, for soft
floorings
Optional: polyurethane glides, black-grey for hard
flooring
Optional: polyamide glides with additional felt (e.g.
for wooden or stone flooring susceptible to scratches)

Seat and back:
Model 183/3:
Unitary seat- and backrest-shell made of elastic
polypropylene, black-grey. Concealed screws to affix
the seat cushion which can be replaced and consists of
seat upholstery panel and polyurethane one-piece
moulded foam, covered with fabric from the Wilkhahn
collection or leather (leather 74, but then not
stackable) from the Wilkhahn leather collection
Optional: Seat- and backrest-shell white through-dyed
Optional: Backrest cushions identical to the seat
cushion, replaceable
Optional: fabric or leather cover to suit customer's
preferences, if required Wilkhahn will check material's
suitability

Model 183/5:
Unitary seat- and backrest-shell made of elastic
polypropylene, black-grey though-dyed.
Concealed screws to affix the seat- and backrest
cushioning which is replaceable and consists of padding
on the seat and backrest and polyurethane one-piece
moulded foam with wool fleece and side facings, covered
with leather 74 from the Wilkhahn collection.
Optional: Seat- and backrest-shell covered in leather
at the rear.
Optional: fabric or leather cover to suit customer's
preferences, if required Wilkhahn will check material's
suitability

Cushioning:
All foam used is CFC-free

Armrests:
Model 183/3:
PVC-free, sleeve-shaped armrest pad made of black-grey,
thermoplastic elastomer.
Model 183/5:
Applied armrest pad, cushioned and covered in leather
with topstitching
Optional: solid-wood armrest pad. Oak, maple or walnut,
with a natural finish.

Environmental product information:
Material used: plastics: 38%, steel 48%, zinc 12%
Returns, disassembly and recycling:
All components in the NEOS conference/visitor chair are
suitable for non-destructive disassembly.
To ensure that materials can be sorted according to
type, all components weighing more than 150 g have been
labelled accordingly. No agents to protect materials or
organic halogen compounds are used which would prevent
subsequent recycling. A total of 89 per cent of the
chair can be recycled.
For more information see:
http://www.wilkhahn.com/green.
The following LEED rating can be achieved:
LEED CI 5  7
LEED NC 5
LEED EB 7

Accessories:
Neos cantilever chair model 183/3:
four-wheeled trolley model 183 for 8 stackable
cantilever chairs

Certification and awards for the NEOS product family
(depending on the model):
UN Global Compact
ISO 9001
ISO 14001
EMAS
GREENGUARDTM
AFRDI Green Tick Product Certification Standard 150,
Level A  Platinum

International design awards:
2005: iF product design award, Hanover

Wilkhahn reserves the right to make technical changes
to the information provided.
Revised December 2015
Quantity: 0.000 St
